# Separador hidràulic

- Propietat de l'arxiu: CYPE INGENIEROS, S.A.
- Format: FIEBDC-3/2002
- Divisa: EUR
- Costos indirectes: 3.00 %
- IVA: 21.00 %

## I Instal·lacions

### IC Calefacció, refrigeració, climatització i A.C.S.

#### ICS Sistemes de conducció d'aigua

**ICS120** U Separador hidràulic.
Separador hidràulic, d'acer pintat, R146IY005 "GIACOMINI", per a un cabal màxim de 2,5 m³/h, amb purgador automàtic d'aire, vàlvula de buidatge, aïllament tèrmic amb carcassa d'escuma de poliuretà, connexions roscades de 1", capacitat 1,5 l, pes 2,7 kg; capturador magnètic, P146MY103.
Inclou: Replanteig. Col·locació. Connexionat i comprovació del seu correcte funcionament.
Criteri d'amidament de projecte: Nombre d'unitats previstes, segons documentació gràfica de Projecte.
Criteri de mesura d'obra: Es mesurarà el nombre d'unitats realment executades segons especificacions de Projecte.

| Codi | Ut | Descripció | Rendiment | Preu | Import |
|---|---|---|---|---|---|
| mt38gia700aa | U | Separador hidràulic, d'acer pintat, R146IY005 "GIACOMINI", per a un cabal màxim de 2,5 m³/h, amb purgador automàtic d'aire, vàlvula de buidatge, aïllament tèrmic amb carcassa d'escuma de poliuretà, connexions roscades de 1", capacitat 1,5 l, pes 2,7 kg. (material) | 1.000 | 484.25 | 484.25 |
| mt38gia698c | U | Capturador magnètic, P146MY103 "GIACOMINI", per a separador de sòlids en suspensió i per a separador hidràulic, amb connexió roscada de 1/2", de 245 mm de longitud. (material) | 1.000 | 112.15 | 112.15 |
| mo011 | h | Oficial 1ª muntador. (mà d'obra) | 0.259 | 29.34 | 7.60 |
| mo080 | h | Ajudant muntador. (mà d'obra) | 0.259 | 25.28 | 6.55 |
| % | % | Costos directes complementaris | 2 % | 610.55 | 12.21 |
|  |  | Costos directes |  |  | 622.76 |
